# Gymnasium Otto-Pankok-Schule
Angebotsaufforderung (GAEB DA XML 3.2, DA83)
Projekt: 15132
Währung: EUR
Vergabeart: Beschränkte Ausschreibung
Erstellt mit: GXML Toolbox V3.3 R20220330, ORCA AVA 25.0.5 - Professional Edition 25.00.05, 23.05.2025

## ALLGEMEINE VORBEMERKUNGEN (AVB)
ALLGEMEINE VORBEMERKUNGEN

Die Ausschreibung ist eine öffentliche Ausschreibung. Es gelten die Angebotsbedingungen nach
VOB Teil A (EU) in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Leistungen für die Estricharbeiten zur Sanierung des mehrgeschossigen Hauptgebäudes. Hierzu gehört die Bearbeitung und Reinigung von Untergründen nach bauseitigem Abbruch, das Herstellen einer Abdichtung in Teilflächen, das Herstellen neuer Estrichflächen - schwimmend und auf Trennlage - sowie das Beiarbeiten von zahlreichen Klein- und Anschlussflächen. Weiterhin sind vereinzelt Einbauteile wie z.B. Gebäudefugen und Revisionsöffnungen herzustellen.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist in den Osterferien 2024 (Anfang April 2024) geplant. Zunächst finden Entkernungsarbeiten und kleinere Schadstoffsanierungsarbeiten statt. In Folge werden Rohbaueingriffe vorgenommen und die Arbeiten der TGA beginnen parallel mit zeitlichem Versatz. Der Innenausbau beginnt nach der Entkernung. Die Fertigstellung der Sanierung ist für Ende Juli 2025 geplant. In Folge werden im Nachgang Einrichtung und Ausstattung erstellt. Die groben Terminabläufe sind der Übersicht im Anhang zu entnehmen.

- 03_15132_Rahmen-TP Sanierung HG.pdf

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn/Vorlauf:  umgehend nach Beauftragung
- Ausführungszeitraum:  spätestens ab 18.08.2025, Fertigstellung bis 21.11.2025

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Terminplan:
- 15132_2025-05-15_Projektplan HG.pdf

04 Grundrisse:
- 431_Ausführung_A_00_HGB_1-100_n Grundriss EG Hauptgebäude.pdf
- 431_Ausführung_A_01_HGB_1-100_j Grundriss 1.OG Hauptgebäude.pdf
- 431_Ausführung_A_02_HGB_1-100_k Grundriss 2.OG Hauptgebäude.pdf
- 431_Ausführung_A_03_HGB_1-100_i Grundriss 3.OG Hauptgebäude.pdf
- 431_Ausführung_A_04_HGB_1-100_j Grundriss 4.OG Hauptgebäude.pdf
- 431_Ausführung_A_05_HGB_1-100_l Grundriss 5.OG Hauptgebäude.pdf
- 431_Ausführung_A_06_HGB_1-100_j Grundriss 6.OG Hauptgebäude.pdf

05 Bodenspiegel:
- 431_Ausführung_A_00_HGB_1-100_n Bodenspiegel EG Hauptgebäude.pdf
- 431_Ausführung_A_01_HGB_1-100_j Bodenspiegel 1.OG Hauptgebäude.pdf
- 431_Ausführung_A_02_HGB_1-100_k Bodenspiegel 2.OG Hauptgebäude.pdf
- 431_Ausführung_A_03_HGB_1-100_i Bodenspiegel 3.OG Hauptgebäude.pdf
- 431_Ausführung_A_04_HGB_1-100_j Bodenspiegel 4.OG Hauptgebäude.pdf
- 431_Ausführung_A_05_HGB_1-100_l Bodenspiegel 5.OG Hauptgebäude.pdf
- 431_Ausführung_A_06_HGB_1-100_j Bodenspiegel 6.OG Hauptgebäude.pdf

06 Grundrisse Estrich
- - - 431_Ausführung_A_00_HGB_m Grundriss 0.EG Übersicht Estrich - Teil 1.pdf
    - 431_Ausführung_A_00_HGB_m Grundriss 0.EG Übersicht Estrich - Teil 2.pdf
    - 431_Ausführung_A_01_HGB_i Grundriss 1.OG Übersicht Estrich - Teil 1.pdf
    - 431__Ausführung_A_01_HGB_i Grundriss 1.OG Übersicht Estrich - Teil 2.pdf
    - 431__Ausführung_A_02_HGB_k Grundriss 2.OG Übersicht Estrich - Teil 1.pdf
    - 431__Ausführung_A_02_HGB_k Grundriss 2.OG Übersicht Estrich - Teil 2.pdf
    - 431__Ausführung_A_03_HGB_i Grundriss 3.OG Übersicht Estrich - Teil 1.pdf
    - 431__Ausführung_A_03_HGB_i Grundriss 3.OG Übersicht Estrich - Teil 2.pdf
    - 431__Ausführung_A_04_HGB_i Grundriss 4.OG Übersicht Estrich - Teil 1.pdf
    - 431__Ausführung_A_04_HGB_i Grundriss 4.OG Übersicht Estrich - Teil 2.pdf
    - 431__Ausführung_A_05_HGB_k Grundriss 5.OG Übersicht Estrich - Teil 1.pdf
    - 431__Ausführung_A_05_HGB_k Grundriss 5.OG Übersicht Estrich - Teil 2.pdf

07 Überischtspläne-Details
- - - - 431_Ausführung_A_DT 06.5.01_1-5_- Bodenaufbauten mit Sockeln HGB.pdf
      - 431_Ausführung_A_DT 06.5.04_1-5_a Gebäudetrennfuge.pdf
      - 431_Ausführung_A_DT 06.5.10_1-20_a Schachtabdeckung.pdf
      - 431_Ausführung_A_Ü30_BOD_1-200_f Übersicht Ausbau Bodenflächen HGB.pdf
      - 431_Ausführung_A_Ü42_RAMPE_1-20_d Ü42_Übersicht Rampe HGB.pdf

08 Fachplanung:
- 2020_03_20_Bauakustik_Otto-Pankok-Schule_LP4 + Anlagen.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 6.OG. Der umfangreichste Anteil der Arbeiten fällt im EG an, da hier ein Großteil des Bodenaufbaus neu ausgebildet wird.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmerr und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Bei der Ausführung sämtlicher Arbeiten sind Zwangsschnittstellen durch Gewerkeüberschneidungen (z.B. mit Gewerken Trockenbau, Putz, Rohbau etc.) zu minimieren.
Die Ausführung unterschiedlicher Maßnahmen und Arbeiten für die Estrichherstellung kann von Beginn an parallel erfolgen.  Hierfür ist eine enge Abstimmung mit dem AG erforderlich. Vorgesehen ist der Beginn in den Obergeschossen.

Die Anpasung von Teilflächen des Bestands ist stark fragmentiert und es kommen zahlreiche einzelne Kleinflächen wie beispielsweise Bodenschlitze, Wandanschlüsse oder Türschwellen in unterschiedlichen Räumen und nahezu allen Geschossen vor. Für sämtliche neuen Metallständer-Konstruktionen wird für die Estrichverlegung der untere Wandanschluss vorbereitet. Hierbei kann es  koordinationsbedingt zu Einzelmaßnahmen kommen.

Bauseitige Vorleistungen (grob):
- Abbruch vorh. Bodenaufbau und Wände (Bestand)
- neu erstellte Wände/Pfeiler aus KS-Mauerwerk (nach Plan)
- neu erstellte/angepasste Bodenöffnungen (nach Plan)
- geänderte Türöffnungen aus Mauerwerk/Beton (Änderung Bestand)
- neu erstellte Stahlstützen inkl. Brandschutzbekleidung (nach Plan)
- teilfertige Wände/Abkastungen in GK-Metallständer-Konstruktion (nach Plan)

Alle Arbeiten erstrecken sich über den Ausführungszeitraum gem. dem Abschnitt Termine und sind vor Beginn sowie im Verlauf der Arbeiten weiter mit dem AG abzustimmen bzw. zu detaillieren. Zwischen den abgestimmten Bearbeitungsabschnitten können sich unterschiedlich lange Zeiträume ergeben.
Die obigen Angaben sind durch den AN logistisch sowie kalkulatorisch zu berücksichtigen und in die EP seines Angebots mit einzukalkulieren (z.B. Position 01.01-Förderwege auf der Baustelle, in Teil-/Kleinflächenpositionen 03.07 bsi 15).

## 381 Estricharbeiten 2 (HG)

### Titel 01 Vorbereitende Arbeiten

**01.001 Förderwege auf der Baustelle - Materialtransport/Einrichtung**
*** Pauschalposition
Transport sämtlicher Werkzeuge, Baustoffe und -teile,
einschließlich anfallendem Schutt oder Abfall,
für alle auszuführenden Leistungen des AN,
einschließlich ggf. dafür erforderlicher Geräte oder Maschinen,
auf Grundlage der beiliegenden Planung (siehe Anlagen-Verzeichnis AVB).

Alle nachfolgenden Arbeiten verteilen sich mit variierendem Anteil auf insgesamt 7 Geschosse. Werkzeug, Gerät und Material ist vom Anlieferort (EG) bis zum Ausführungsort im jeweiligen Geschoss zu befördern und einzurichten, Abfall und Schutt in umgekehrter Richtung.

Die Erschliessung des Gebäudes erfolgt via Treppenhaus 4 (EG bis 4.OG), 5 (EG bis 5.OG) und 6 (5.OG bis 6.OG).
Der AG läßt die Treppenhäuser bauseitig mit einem Flächenschutz (3 mm Hartfaserplatten) bekleiden - Beschädigungen des Flächenschutzes sind vom AN auf eigene Kosten zu reparieren bzw. wiederherzustellen.

Parallel dazu befindet sich im Anschluss an das Treppehaus 5 ein Personenaufzug.
Die Nutzung kann jedoch zum Zeitpunkt dieser Ausschreibung nicht zugesichert werden !

Abrechnungshinweis:
Die Vergütung dieser Position wird bei Abschlagszahlungen nur anteilig freigegeben (grob auf Grundlage des Baufortschritts).
Menge: 1,000 psch

**Ausführungsbeschreibung 1 VORBEREITUNG**
*VORBEREITUNG*
Durch den bauseitigen Abbruch von Bodenbelägen und Estrichkonstruktion (z.T. als Verbund) ist mit unebenem Rohboden zu rechnen. Die Unebenheiten können aus grobstrukturierter Betonoberfläche mit Ausbrüchen und Restüberständen aus Mörtel bzw. Kleberlagen o.ä. bestehen.

Die Oberfläche ist im Erdgeschoss für den Einbau einer Abdichtung als Dichtschlämme in ausreichender Ebenheit herzustellen.

**01.002 Untergrund reinigen**
Reinigen des Untergrundes,
grobe Verschmutzung, Baustoffreste und haftungsmindernde Stoffe (z.B. lose Bestandteile, Gips-/Mörtelreste, Staub, Öl) entfernen, Schutt aufnehmen, transportieren und fachgerecht entsorgen.
Menge: 1459,000 m²

**01.003 Rohboden kugelstrahlen**
Kugelstrahlen von Rohboden,
zum Entfernen von Beschichtungen oder anhaftenden Baustoffrückständen,
Schutt aufnehmen, fördern, laden und fachgerecht entsorgen.

Zweck: Untergrund Reinigung
Vorleistung: bauseitiger Estrichabbruch
Untergrund: Betonoberfläche, grob mit Beschichtung oder sonstigen Baustoffrückständen
Folgeleistung: Aufbringen Nivellierausgleich, Verlegearbeiten Estrich schwimmend/auf Trennschicht

Beschichtung/Rückstände:
- bituminöser Voranstrich (Archiv im EG)
- allg. Baustoffrückstände (Zementschlämmen, Kleber von Fliesen oder PVC-Bodenbelag, Altanstriche, Verschmutzungen o.ä.)

Ausführungsort: Teilfläche Archiv im EG gem. Grundriss, sonstige nach Erfordernis in Abstimmung mit dem AG
Menge: 100,000 m²

**01.004 Rohboden fräsen**
Fräsen von Rohboden/-decke,
Abfräsen von Mörtel-Überständen zur Herstellung einer planen Oberfläche,
Trockenverfahren inkl. Staubaufnahme,
Restschutt aufnehmen, fördern, laden und fachgerecht entsorgen.

Zweck: Egalisierung Untergrund-Oberfläche
Vorleistung: bauseitiger Estrich- u. Werksteinabbruch (Verbundkonstruktion)
Untergrund: Betonoberfläche, grob/uneben mit Überständen aus Zementestrich- bzw. Klebermörtelresten
Folgeleistung: Nivellierausgleich (für Abdichtung/MDS)

Frästiefe/-höhe: bis etwa 20 mm

Ebenheit: Erhöhte Anforderung für nichtflächenfertige Oberseite Betondecke (DIN 18202, Tab.3, Zeile 2, Spalte 3)

(Bsp.-Foto Oberflächenstruktur Rohboden nach Abbruch)
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
Ausführungsort:
- EG: WC-D/H, Teeküche, Sanitätsraum, Kopierraum, Lager, Archiv, große Flurflächen, TRH5 inkl. Vorflur zum AZ, anteilig Flurdurchgang zu TRH4 gem. Grundriss
- 1.OG bis 5.OG: quadrat. Vorflur TRH5 zum AZ gem. Grundriss
Menge: 570,000 m²

**01.005 Egalisierung, Nivellierausgleich, 2-6 mm**
Liefern und verlegen einer Nivelliermasse,
als selbstverlaufende, kunststoffvergütete Zementmasse, vollflächig, inkl. Haftgrundierung,
Ausführung gem. Herstellervorgabe und -anweisung.

Zweck: Egalisierung/Ausgleich Untergrund-Unebenheiten
Vorleistung: Fräsen (Eigenleistung)
Untergrund: Betonoberfläche gefräst
Folgeleistung: Abdichtung (MDS)
Flächen-Nutzlast: ca. 3 kN/m²
Einzel-Nutzlast: 4 kN

Stärke: 4 mm i.M. +- 2 mm

Ebenheit: Erhöhte Anforderung für flächenfertigen Boden (DIN 18202, Tab.3, Zeile 4, Spalte 3)

Ausführungsort:
- EG: WC-D/H, Teeküche, Sanitätsraum, Kopierraum, Lager, Archiv, große Flurflächen, TRH5 inkl. Vorflur zum AZ, anteilig Flurdurchgang zu TRH4 gem. Grundriss
Menge: 457,000 m²

**01.007 Abbruchkante Bestandsestrich vorbereiten**
Abbruchkanten des Bestandsestrichs fachgerecht vorbehandeln,
mind. reinigen (entstauben) und vorgrundieren,
bei allen Anschlüssen zwischen neuem und vorhandenem Zementestrich.

Nenndicke: bis 60 mm (Kalkulationsgrundlage), variierend gem. Planung bzw. Bestandshöhe

Kantfläche: vertikale Schnittkante (bauseitig), gerinfügige Abbruchreste im unteren Drittel

Ausführungsort: vom EG bis ins 6.OG gem. Planung (z.B. Aussparungen, Wandanschlüsse, Bodenschlitze gem. Folgepositionen)
Menge: 1403,000 m

### Titel 02 Trennlagen und Dämmung

**02.001 Randdämmstreifen, h= 100 mm**
Liefern und Verlegen von Randdämmstreifen,
lagegesichert vom tragenden Untergrund bis über Oberfläche des Oberbelages gem. Planung einbauen,
seitlich an allen aufsteigenden Bauteilen (z.B. Wände, Stützen etc.)

Dicke: 5-8 mm
Höhe: 100 mm

(Hinweis: Die Mengenangabe beinhaltet ebenfalls Teil-/Kleinflächen und Ergänzungsbereiche gem. nachfolgenden LV-Titel Estrich)
Menge: 1997,000 m

**02.002 Abdichtung, Bodenplatte, MDS, d>= 2 mm**
Bodenabdichtung aus mineralischer Dischtschlämme,
rissüberbrückend, vollflächig,
Ausführung inkl. Haftgrundierung gem. Herstellervorgabe und -anweisung.

Zweck: Abdichtung gegen kapillaraufsteigende Bodenfeuchtigkeit, DIN 18533-3
Untergrund: eben, Nivelliermasse (Eigenleistung)
Wassereinwirkungsklasse: W1.1-E, DIN 18533
Rissklasse: R1-E (gering)
Raumnutzungsklasse: RN2-E (normal)
Folgeleistung: Verlegearbeiten Trittschalldämmung/Estrich

Material: rissüberbrückende mineral. Dichtschlämme (MDS), DIN 18533-3
Verlegeart: vollflächig
Trockenschichtdicke: mind. 2,0 mm bzw. nach  Herstellervorgabe

Ausführungsort: Archiv, Flurflächen, Vorflur TRH5, sowie nach Erfordernis im EG (Bodenflächen mit neuem Estrich) gem. Grundriss
Menge: 400,000 m²

**02.003 Dämmung, EPS, DES, d=10 mm, c<= 3 mm, 3 kN/m²**
*** Bezugsbeschreibung
Trittschalldämmung liefern und verlegen,
dicht gestossen, passgenau,
als Unterlage für schwimmenden Estrich.

Eigenschaften/Anforderungen:
- Baustoff: EPS, DIN 13163
- Anwendungsgebiet: DES-sg, DIN 4108-10
- Baustoffklasse: schwer entflammbar oder besser, mind. B1 nach DIN 4102-1
- Wärmeleitfähigkeit: WLG 040
- einlagig
- Nutzlasten: 3 kN/m²
- Dämmschichtdicke: 10 mm
- Zusammendrückbarkeit c <= 3 mm (CP3)
- dyn. Steifigkeit: s´ <= 30 MN / m³

Untergrund: Decke/Bodenplatte aus Beton (Bestand, sowie vorbehandelt)
(Vorleistung bauseitig: Abbruch Bestand schwimmend)

Ausführung gem. DIN 18560

Ausführungsort:
- EG - WC- u. Duschräume, Teeküche, PuMi, Dusche HM, Archiv
- 1.OG bis 5.OG - Flur neben TRH 5, WC-Räume, PuMi
- EG - 6.OG Klein-/Teilflächen  (Bereiche Abbruch Bestands-Mauerwerk, Anschlussbereiche bei neuem Mauerwerk/ausgemauerten Öffnungen etc.) sowie weitere nach Erfordernis

(Hinweis: Die Mengenangabe beinhaltet ebenfalls Teil-/Kleinflächen und Ergänzungsbereiche gem. nachfolgendem LV-Titel Estrich)
Menge: 1074,000 m²

**02.004 Dämmung, EPS, DES, d=20 mm, c<= 3 mm, 3 kN/m², im Gefälle**
*** wie Position 02.003
- Dämmschichtdicke: 20 mm

Gefälle: ca. 6%

Untergrund: neuer Rohboden aus Leichtbeton, mit Gefälleausbildung

Ausführungsort: EG, Rampen und Podest (Durchgang zum Treppenhaus 1) gem. Grundriss
Menge: 25,000 m²

**02.005 Trennlage, PE-Folie, d>= 0,15 mm**
PE-Folie liefern und verlegen,
als Trennlage,
einlagig, lose, passgenau,
mind. 10 cm Stoßüberdeckung,
inkl. Hochführen bis OK FFB an Wänden und Stützen.

Dicke: >= 0,15 mm

Ausführung gem. DIN 18560

(Hinweis: Die Mengenangabe beinhaltet ebenfalls Teil-/Kleinflächen und Ergänzungsbereiche gem. nachfolgenden LV-Titel Estrich)
Menge: 1479,000 m²

**02.006 Trennlage und Dämmplatten anpassen - Bodenablauf**
Anpassen von Dämmplatten und Trennlage,
passgenau an bauseits montierte Bodenablauf-Elemente.

(Prinzipskizze beispielhaft, Massangaben unverbindlich)
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
Ausführungsort: Dusche/Lager HM, Geräte-/Töpferraum im EG sowie PuMi vom EG bis 5.OG gem. Grundriss
Menge: 9,000 Stk

### Titel 03 Estrich

**Ausführungsbeschreibung 2 ALLGEMEINER HINWEIS**
*ALLGEMEINER HINWEIS*
Grundsätzlich soll der Bestandsestrich nach Möglichkeit erhalten bleiben. Die Sanierung sieht eine neue Raumplanung und neue technische Anlagen/Einrichtungen vor. Die Estricherarbeiten fallen somit vor allem in den Obergeschossen stark zergliedert an.

Grobe Beschreibung:

Estrich in Räumen
Der flächenmäßige Schwerpunkt für das Verlegen von Estrich  befindet sich im Erdgeschoss. In den oberen Geschossen ab dem 1.OG werden hauptsächlich kleine Flächen von Sanitärräumen (z.B. WCs und Putzmittel) und eine Teilfläche im Flurbereich (vor TRH5) neu hergestellt. Somit ergeben sich pro Obergeschoss (1 bis 5) grob geschätzt etwa 60 m² Gesamtfläche für das Verlegen von Estrich in ganzen Räumen.

Teil- und Kleinflächen
Durch den Abbruch von u.a. alten Massivwänden, Schächten und Türen, sowie deren Entfall, Änderung oder Neuherstellung nach beiliegender Planung ergeben sich zahlreiche Anpass- und Anschlussarbeiten des vorhandenen Estrichs bzw. Bodenaufbaus. Beispielsweise werden alle neuen Wandkonstruktionen als Trennwände, Abkastungen, Verkleidungen oder Schächte (aus Mauerwerk und in  GK-Ständerbauweise) grundsätzlich auf den Rohboden gestellt. In Folge des Estrichabbruchs in diesen Bereichen entsteht nach Errichtung dieser Elemente eine Große Menge an zu verschliessenden Randanschlüssen.
Diese Arbeiten fallen in allen Geschossen, verstärkt ab dem 1.OG an.
Die Bearbeitung von Teil- und Kleinflächen soll abschnittsweise nach Abstimmung mit dem AG erfolgen, um Gewerkeüberschneidungen (z.B. Trockenbau) zu berücksichtigen.

**03.001 Zementestrich im Verbund, d= 50 mm, 3kN/m²**
Liefern und Verlegen von Estrich,
im Verbund,
auf Beton-Rohboden

Estrich: Zementestrich, DIN EN 13813
Art: im Verbund
Nenndicke: 50 mm

Nutzungskategorie: C1, DIN EN 1991-1-1 (Schule)
Flächen-Nutzlast: ca. 3 kN/m²
Punkt-Nutzlast: 4 kN
Belegereife: 28 Tage
Oberfläche: gerieben

Folgelage: Betonwerkstein im Dünnbett

Ausführung gem. DIN 18560 / DIN EN 13813.

Ausführungsort:
EG:  Eingangsbereich, Flur, gem. Grundriss
Menge: 310,000 m²

**03.002 Zementestrich, auf Trennschicht, d= 50 mm, 3kN/m²**
*** Bezugsbeschreibung
Liefern und Verlegen von Estrich,
auf Trennschicht.

Estrich: Zementestrich, DIN EN 13813
Art: auf Trennschicht (Abdichtung und PE-Folie)
Nenndicke: 50 mm

Nutzungskategorie: C1, DIN EN 1991-1-1 (Schule)
Flächen-Nutzlast: ca. 3 kN/m²
Punkt-Nutzlast: 4 kN
Belegereife: 28 Tage
Oberfläche: gerieben

Folgelage: Betonwerkstein im Dünnbett

Ausführung gem. DIN 18560 / DIN EN 13813.

Ausführungsort:
- EG: Flurflächen und Vorflur TRH5, gem. Grundriss
Menge: 10,000 m²

**03.003 Zementestrich, schwimmend, d= 50 mm, 3kN/m²**
*** wie Position 03.002
Nenndicke: 50 mm

Folgelage: Fliesen im Dünnbett

Ausführungsort:
- EG: WC-Räume, Dusche HM, Teeküche, Töpferraum, PuMi, gem. Grundriss
- 1.OG bis 5.OG: WC-Räume, PuMi, gem. Grundriss
Menge: 270,000 m²

**03.004 Zementestrich, schwimmend, d= 60 mm, 3kN/m²**
*** wie Position 03.002
Estrichdicke:  60 mm

Folgelage: Linoleum verklebt auf Spachtellage

Ausführungsort:
- EG: Archiv, Aufenthalt + Reinigung, Umkl. Reinigung, Lager HM, Lager Reinigung, Büro HM, Abst. HM, gem. Grundriss
- 1.OG: Flur Lehrer, gem. Grundriss
- 1.OG bis 5.OG: quadrat. Flur neben TRH5, gem. Grundriss
Menge: 590,000 m²

**03.005 Zementestrich, schwimmend, d= 65 mm, 3kN/m² (geglättet)**
*** wie Position 03.002
Nenndicke: 65 mm
Oberfläche: geglättet

Folgelage: Anstrich

Ausführungsort:
- EG: Geräteraum, gem. Grundriss
- 1.-3.OG: PuMi/Lager-NN, gem. Grundriss
- 4.OG: Betriebstechnik, Serverraum, gem. Grundriss
Menge: 55,000 m²

**03.006 Zementestrich, schwimmend, d= 65 mm, 3kN/m², im Gefälle**
*** wie Position 03.002
im Gefälle verlegen

Nenndicke: 65 mm
Gefälle: ca. 6% gem. Plannug

Untergrund: neuer Rohboden aus Leichtbeton, mit Gefälleausbildung

Folgelage: Betonwerkstein im Dünnbett

Ausführungsort:
- EG: Rampen u. Podestflächen (Durchgang zum Treppenhaus 1), gem. Grundriss
Menge: 25,000 m²

**03.007 Estrich anarbeiten/anpassen - Bodenablauf**
*** Bezugsbeschreibung
Anarbeiten und Anpassen des Estrichs um und an bauseitig montierte Bodenablauf- und Aufstockelemente mit Abdichtmanschette.

Ablauf: rund, bis DN 150

Ausführungsort: Dusche/Lager HM, Geräte-/Töpferraum im EG sowie PuMi vom EG bis 5.OG gem. Grundriss
Menge: 10,000 Stk

**03.008 Estrich anarbeiten/anpassen - Bodenablauf-Mulde**
*** wie Position 03.007
Ausbilden einer Mulde um Bodenablauf,
für die Ausbildung einer Ablaufmulde im nachfolgenden Fliesenbelag.

Form: quadratisch (Ablauf mittig)
Abm.: ca. 350 x 350 mm
Gefälle: 2%

Ausführungsort: Dusche/Lager HM, Geräte-/Töpferraum im EG sowie PuMi vom EG bis 5.OG gem. Grundriss
Menge: 10,000 Stk

*Hinweis: TEIL-/KLEINFLÄCHEN*
Alle nachfolgenden Positionen für Teil- u. Kleinflächen stellen eigenständige Positionen dar (keine Zulagen).

**03.009 Estrich in Türschwelle, d= bis 60 mm, b= ca. 350, l= bis 1100 mm**
*** Bezugsbeschreibung
Liefern und Verlegen von Estrich,
schwimmend auf Dämmlage,
im Schwellen-/Durchgangsbereich von Türen, Fenstern oder offenen Durchgängen

Abm. Schwelle/Durchgang: bis 350 x 1100 mm

Estrich: Zementestrich, DIN EN 13813
Art: auf Trennschicht, schwimmend auf Dämmlage
Nenndicke: variierend gem. Planung bzw. Bestandshöhe, bis 60 mm (Kalkulationsgrundlage)

Nutzungskategorie: C1, DIN EN 1991-1-1 (Schule)
Flächen-Nutzlast: ca. 3 kN/m²
Einzel-Nutzlast: 4 kN
Belegereife: 28 Tage
Oberfläche: gerieben

Folgelage: Betonwerkstein/Fliesen im Dünnbett, Linoleum verklebt auf Spachtellage, Versiegelung (Anstrich)

Ausführung gem. DIN 18560 / DIN EN 13813.

Hinweis:
Vereinzelt schmalere Wandstärken kommen vor und sind  mengenmäßig enthalten (z.B. neue Trockenbauwände).

Ausführungsort: vom EG bis ins 6.OG gem. Planung
Menge: 80,000 St

**03.010 Estrich in Türschwelle, d= bis 60 mm, b= ca. 350, l= 1100 bis 1500 mm**
*** wie Position 03.009
Nenndicke: variierend gem. Planung bzw. Bestandshöhe, bis 60 mm (Kalkulationsgrundlage)

Abm. Schwelle/Durchgang: bis 350 x 1500 mm

Folgelage: Betonwerkstein/Fliesen im Dünnbett, Linoleum verklebt auf Spachtellage, Versiegelung (Anstrich)

Ausführungsort: vom EG bis ins 4.OG gem. Planung
Menge: 14,000 St

**03.011 Estrich in Türschwelle, d= bis 60 mm, b= ca. 350, l= 1500 bis 2100 mm**
*** wie Position 03.009
Nenndicke: variierend gem. Planung bzw. Bestandshöhe, bis 60 mm (Kalkulationsgrundlage)

Abm. Schwelle/Durchgang: bis 350 x 2100 mm

Folgelage: Betonwerkstein/Fliesen im Dünnbett, Linoleum verklebt auf Spachtellage, Versiegelung (Anstrich)

Ausführungsort: vom EG bis ins 6.OG gem. Planung
Menge: 16,000 St

**03.012 Aussparung verschliessen, d= bis 60 mm, bis 1,0 m²**
*** Bezugsbeschreibung
Verschliessen von Einzelaussparungen im Bodenaufbau,
z.B nach bauseitigem Schachtabbruch bzw.
bei bauseitig verschlossenen Deckenöffnungen.

Größe: bis 1,0 m²

Liefern und Verlegen von Schnellzementestrich,
schwimmend auf Dämmlage oder auf Trennschicht.

Nenndicke: variierend gem. Planung bzw. Bestandshöhe, bis 60 mm (Kalkulationsgrundlage)

Flächen-Nutzlast: bis 3 kN/m² (Schule)

Belegereife: 3 Tage
Oberfläche: gerieben

Folgelage: Fliesen im Dünnbett, Linoleum verklebt auf Spachtellage, Versiegelung (Anstrich)

Hinweis:
Mengen und Abrechnung für Randstreifen, Dämm- und Trennlagen sowie kraftschlüssiger Fugenverschluss (Arbeits- und Scheinfugen) gem. separaten Vor- oder Folge-Positionen

Ausführungsort: Einzelflächen vom EG bis ins 6.OG gem. Planung
Menge: 45,000 St

**03.013 Aussparung verschliessen, d= bis 60 mm, bis 0,5 m² - Türleibung**
*** wie Position 03.012
Einzelaussparungen im Bodenaufbau,
z.B. für das Verschliesen im seitlichen Türleibungsbereich bei
planmäßig vergrößerten Türöffnungen oder allgemein nach Erfordernis

Größe: bis 0,5 m²

(Beispielskizze: Anpassung links und rechts notwendig)
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
(Mengenangabe je Türseite)

Ausführungsort: Türleibungen vom EG bis ins 6.OG und sonstige nach Erfordernis gem. Planung
Menge: 208,000 St

**03.014 Rand-/Wandanschluss verschliessen, d= bis 60 mm, b= bis 250 mm i.M.**
Randanschluss an aufgehende Bauteile herstellen,
durch Verschließen von Aussparungen vor aufgehenden Bauteilen,
(z.B. entlang neu errichteter Wände/Abkastungen auf Rohboden, vor bodentiefen Aussen-Fenster oder -Türen o.ä.).

Liefern und Verlegen von Schnellzementestrich,
schwimmend auf Dämmlage oder auf Trennschicht,
Anschlussflächen des Bestandsestrichs sind fachgerecht zu reinigen und vorzubehandeln.

Breite: bis 250 mm i.M.
Nenndicke: variierend gem. Planung bzw. Bestandshöhe, bis 60 mm (Kalkulationsgrundlage)

Flächen-Nutzlast: bis 3 kN/m² (Schule)

Belegereife: 3 Tage
Oberfläche: gerieben

Folgelage: Fliesen im Dünnbett, Linoleum verklebt auf Spachtellage, Versiegelung (Anstrich)

Hinweis:
Mengen und Abrechnung für Randstreifen, Dämm- und Trennlagen sowie kraftschlüssiger Fugenverschluss (Arbeits- und Scheinfugen) gem. separaten Vor- oder Folge-Positionen.

Ausführungsort: vom EG bis ins 6.OG gem. Planung
Menge: 1006,000 m

**03.015 Bodenschlitze verschliessen, d= bis 60 mm, b= 250-350 mm**
*** Bezugsbeschreibung
Verschliessen von Schlitzen im vorh. Bodenaufbau (Bestand),
nach bauseitigen Abbruch von Mauerwerkswänden,
auf Bodenflächen von Innenräumen.

Liefern und Verlegen von Schnellzementestrich,
schwimmend auf Dämmlage.

Breite: 250 bis 350 mm
Nenndicke: variierend gem. Planung bzw. Bestandshöhe, bis 60 mm (Kalkulationsgrundlage)

Flächen-Nutzlast: bis 3 kN/m² (Schule)

Belegereife: 3 Tage
Oberfläche: gerieben

Folgelage: Fliesen im Dünnbett, Linoleum verklebt auf Spachtellage, Versiegelung (Anstrich)

Hinweis:
Mengen und Abrechnung für Dämm- und Trennlagen sowie kraftschlüssiger Fugenverschluss (Arbeits- und Scheinfugen) gem. separaten Vor- oder Folge-Positionen

Ausführungsort: vom EG bis ins 5.OG gem. Planung
Menge: 193,000 m

**03.016 Bodenschlitze verschliessen, d= bis 60 mm, b= 150-250 mm**
*** wie Position 03.015
Breite: von 150 bis 250 mm

Ausführungsort: vom EG bis ins 1.OG gem. Planung
Menge: 63,000 m

*Hinweis: SONSTIGES*

**03.017 Mehr- / Minderstärke Zementestrich, je 5 mm**
Auf- / Abschlag zu den Leistung wie in vorstehenden Estrichpositionen beschrieben, für jeweils 5 mm Estrich-Mehr- oder Minderstärke je m².

Ausführungsort: nach Erfordernis in örtlicher Abstimmung mit dem AG
Menge: 280,000 m²

**03.018 Estrich abstellen**
Abstellen des Estrichs,
zur Aussparung von Teil-/Kleinflächen oder bei Abschlüssen, wie z.B. Treppenstufen.

Abstellhöhe: mind. 7,5 cm

Ausführungsort: vom EG bis ins 6.OG nach Erfordernis in örtlicher Abstimmung mit dem AG (z.B. Bereich Rampe im EG, einzelne Bereiche für geschossweise Leitungsquerungen durch Boden-/Deckenplatten, Treppenstufen im Durchgangsbereich zum Forum im EG)
Menge: 100,000 m

**03.019 Estrich schleifen, nachträglich**
Nachträgliches Schleifen von Estrichboden,
zur Herstellung einer glatten Estrich-Oberfläche,
Trockenverfahren inkl. Staubaufnahme,
Restschutt aufnehmen, fördern, laden und fachgerecht entsorgen.

Zweck: nachträgliche Oberflächen-Glättung
Vorleistung: bauseitiger Bodenbelagsabbruch, ggf. Kugelstrahlen/neuer Estrich (Eigenleistung)
Untergrund: neuer/vorh. Zementestrich
Folgeleistung: Anstrich

Ebenheit: Erhöhte Anforderung für flächenfertigen Boden (DIN 18202, Tab.3, Zeile 4, Spalte 3)

Überwiegend in kleinen Räumen (ca. 2,7 m²).

Ausführungsort: Betriebstechnik-/Lagerrräume (bei Achse E-G/5) vom EG bis 5.OG gem. Grundriss, sonstige nach Erfordernis
Menge: 34,000 m²

### Titel 04 Fugen und Einbauteile

**04.001 Scheinfugen anlegen**
Anlegen von Scheinfugen in frischem Estrich gem. Planung
Menge: 180,000 m

**04.002 Anschluss- und Scheinfugen verschliessen**
Anschluss- und Scheinfugen kraftschlüssig verschliessen,
Estrich alle ca. 30 cm quer zur Rissrichtung einschneiden,
Staub entfernen, rostfreie Wellenverbinderklammern in die Einschnitte einlegen, gießfähiges, angerührtes Harz in die gereinigten Risse und Querschnitte eingießen. Die noch frische Oberfläche mit Quarzsand im Überschuss abstreuen.

Bereiche:
- Scheinfuge in Estrichfläche
- Anschlussnaht von neuem an vorhandenen Estrich

Ausführung gem. DIN 18560, nach erfolgtem Abbinden des Estrichs.
Menge: 1726,000 m

**04.003 Trennfuge, Schallschutz, Kunststoff-Profil (Türdurchgänge)**
Fuge zur Schallentkopplung herstellen,
als Dehn-/Bewegungsfuge in vorbeschriebenen Estrichkonstruktionen,
flucht- und winkelgerecht,
unterhalb von Türblättern,
mittels Fugenprofil aus Kunststoff.

Zweck: Schallentkopplung angrenzender Bodenlächen
sichtbare Profilbreite: bis 10 mm
Profilhöhe: wie Estrichdicke gem. Planung, bis 65 mm (Kalkulationsgrundlage)

Einbaulage: mittig unter Türblatt gem. Grundriss

Folgelage: Bodenbelag (Fliesen, Linoleum, Betonwerkstein)

Dies Ausführung erfolgt mind. bei allen Türschwellen zwischen  Aufenthalts-/Nutzräumen und Flurflächen, sowie miteinander verbundenen Aufenthalts-/Nutzräumen.

Einbauort: EG bis 6.OG gem. Grundriss, im Türschwellenbereich
Menge: 150,000 m

**04.004 Bauwerksfuge, Alu-Profil, l= ca. 2200 mm**
BauwerksfugeF90, rauchdicht herstellen,
2x Alu-Profilschenkel gerade inkl. mittiger Abdeckung als austauschbare Gummilippe (schwarz),
passgenaues Ablängen des Profils,
höhengerechter Einbau in eigenem Mörtelbett auf der Bodenplatte, flucht- und winkelgerecht,  einschl. kraftschlüssiger Verankerung/Befestigung in Rohboden,
Ausführung gem. Herstellervorgaben und -anweisungen.

Zweck: Gebäudetrennfuge
Flächen-Nutzlast: >= 3 kN/m²
Belastung: durch Personen-Begehung
Fugenbreite: ca. 50-70 mm
Gesamthöhe: ca. 75 mm /bis OKFF gem. Planung (Profil inkl. Mörtelbettung)
Untergrund: Rohbeton (Bodenplatte)
Folgelage: Zementestrich mit Betonwerkstein-Belag/Linoleum

Einzellänge: ca. 2200 mm

Einbauort: Flure bei TRH5 (Achse 11/C-D und i-J) sowie im Bestandstreppenhaus 4 (Achse A/16-17 ) im EG-4.OG
Menge: 15,000 St

**04.005 Anschlagwinkel, Stahl, verzinkt, h= 85 mm, l= ca. 2200 mm**
*** Bezugsbeschreibung
Anschlagwinkel liefern und montieren,
passend ablängen,
höhengerechter Einbau,
einschl. kraftschlüssiger Befestigung auf Rohboden,
genaue Abmessungen nach AN-Aufmaß.

Typ: L-Profil
Material: Stahl, verzinkt
Wandstärke: ca. 5-6 mm
Abstellhöhe: ca. 85 mm (OK-Rohboden bis OK Estrich)
Einzellänge: ca. 2200 mm
Untergrund: neuer Leichtbeton, z.T. im Gefälle

Hinweis:
Sofern kein ausreichend hohes Winkelprofil lieferbar ist, ist eine tragfähige Unterfütterung (Mörtelbettung inkl. Einbau) zum Höhenausgleich mit in den EP einzukalkulieren.

Ausführungsort: EG Rampe gem. Grundriss
Menge: 4,000 St

**04.006 Anschlagwinkel, Edelstahl, h= 75 mm, l= ca. 1100 mm**
*** wie Position 04.005
als Abschlusselement der Estrichkonstruktion,
mit sichtbarer Oberkante.

Material: Edelstahl, V2A (Werkstoffnr. 1.4301)
Abstellhöhe: ca. 75 mm (OK-Rohboden bis OK Betonwerkstein gem. Planung)
Einzellänge: ca. 1100 mm
Unergrund: vorh. Beton-Bodenplatte (Bestand)

Ausführungsort: EG bis 5.OG gem. Grundriss, Schwelle Fahrstuhl-Zugänge
Menge: 6,000 St

**04.007 Schachtabdeckung, Edelstahl, 500 x 500 mm**
Schachtabdeckung liefern und einbauen,
zum bodenebenen Einbau von Estrich und Bodenbelag im Innenbereich,
mehrteilig bestehend aus Rahmen und Wanne,
umlaufender witterungsbeständiger Spezialdichtung,
für Wartungs- bzw. Revisionszugang (Kriechkeller),
inkl. Schlüssel und Aushebe-Werkzeug.

Lichte Durchgangsöffnung: 500 x 500 mm
Material: Edelstahl (1.4301)
Wandstärke: ca. 2 mm bzw. gem. System
Aufbauhöhe Rahmen: 75 mm
Wannentiefe: ca. 50 mm bzw. gem. System

Flächenlast: 3 kN/m²

Folgelage/Füllung: Estrich mit keramischen Bodenbelag

Ausführungsort: EG, WC-Damen/-Herren, PuMi, ggf. sonstige nach Erfordernis; gem. Grundriss
Menge: 3,000 St

**04.008 Schachtabdeckung, Bodenbelag-F90-ÖH, lichte Weite 1000 x 1000 mm**
Feuerbeständige Schachtabdeckung für wählbare Oberfläche mit Öffnungshilfe (Druckluftfedern) aus verzinktem Stahl oder Edelstahl 1.4301 (V2A).

Belastung
Klasse B 125 (125 kN Prüfkraft DIN EN 124) - befahrbar bei Befüllung mit
mind. 50 mm Beton.

Beschreibung
Zarge und Wanne aus 2 mm Kaltabkantstahl.
Edelstahlverschraubung
wasser- und geruchdicht
Wanne mit eingespannter Rippentorstahlarmierung
gut chemikalienbeständige Spezialdichtung
einfache Handhabung durch Öffnungshilfe mit Gasdruckfedern
Wannentiefe ca. 50 mm, Einbauhöhe ca. 76 mm,
Gesamthöhe ca. 217 mm
eine Garnitur Bedienungsschlüssel
Feuerbeständige Ausrüstung, bestehend aus:
Edelstahl-Z-Winkel
feuerfester Spezialdichtung
Brandschutzplatte
Menge: 1,000 St

### Titel 05 Stundenlohnarbeiten

*Hinweis: HINWEIS: Stundenlohnarbeiten*
Stundenlohnarbeiten stellen keine pauschale Vertrags- und Vergütungsgrundlage für zusätzliche, nicht spezifizierte oder in diesem LV aufgeführte Leistungen dar. Leistungen dieser Art sind über Nachtragsstellung zu erfassen und abzurechnen, insbesondere wenn für auszuführende Arbeiten zusätzlicher Aufwand außer dem Stundenlohn (wie z.B. zusätzl. Material, Gerät oder dergleichen) erforderlich wird.

- Stundenlohnarbeiten dürfen nur auf Anweisung, bzw. nach Freigabe des Auftraggebers oder eines Bevollmächtigten ausgeführt werden.

- Stundenlohnarbeiten werden generell nur bei unvorhergesehenen und mengenmäßig nicht erfassbaren Leistungen ausgeführt.

- Stundenlohnarbeiten können nur dann vergütet werden, wenn sie als solche vor ihrem Beginn ausdrücklich vereinbart worden sind.

- Die vom Auftragnehmer bzw. seinem Bevollmächtigten unterschriebenen Stundenlohnarbeiten müssen für jeden Kalendertag getrennt ausgestellt sein und sind der Bauleitung in doppelter Ausfertigung zur Anerkennung vorzulegen.

- Nachträglich bzw. rückwirkend eingereichte Stundenlohnberichte werden nicht anerkannt.

- Mit der Unterzeichnung der Stundenlohnberichte erklärt die Bauleitung lediglich, dass die Arbeiten erbracht worden sind. Ergibt eine spätere Nachprüfung, dass diese Leistungen im Auftrag enthalten sind und über Einheitspreise abgerechnet werden können, werden sie nicht als Stundenlohnarbeiten vergütet.

- Der Stundenverrechnungssatz gilt unabhängig von der Anzahl der abgerechneten Stunden.

**05.001 Facharbeiter**
Lohnstundenverrechnungssatz eines Facharbeiters, zum Nachweis
Menge: 10,000 Std

**05.002 Helfer**
Lohnstundenverrechnungssatz eines Helfers, zum Nachweis
Menge: 10,000 Std
